# Gymnasium Otto-Pankok-Schule
Angebotsaufforderung (GAEB DA XML 3.2, DA83)
Projekt: 15132
Währung: EUR
Vergabeart: Beschränkte Ausschreibung
Erstellt mit: GXML Toolbox V3.3 R20220330, ORCA AVA 25.0.5 - Professional Edition 25.00.05, 23.09.2024

## ALLGEMEINE VORBEMERKUNGEN (AVB)
ALLGEMEINE VORBEMERKUNGEN

Die Ausschreibung ist eine öffentliche Ausschreibung. Es gelten die Angebotsbedingungen nach
VOB Teil A (EU) in der aktuell gültigen Fassung. Als Vertragsgrundlage soll die VOB in aktueller
Fassung mit Teil B, DIN 1961 "Allgemeine Vertragsbedingungen für die Ausführung von
Bauleistungen" und Teil C "Allgemeine technische Vertragsbedingungen" mit den
gewerkespezifischen und fachspezifische DIN-Normen und ATV vereinbart werden. Die DIN
18299 "Allgemeine Regelungen für Bauarbeiten jeder Art" der VOB/C gilt immer übergeordnet.

Der Bieter wird in Folge und in Anlagen als Bieter oder Auftragnehmer (AN), der Bauherr als Bauherr oder Auftraggeber (AG) bezeichnet.

Der Bieter hat das Angebot gemäß der in der Ausschreibung vorgegebenen Struktur der abgefragten Positionen zu erstellen. Eine Abweichung ist nicht zulässig. Streichungen, Änderungen und Zusätze sowie unvollständige Angebote, fehlende Eintragungen und grobe Fehler berechtigen den AG, das Angebot in Gänze unberücksichtigt zu lassen.

Der Bieter hat alle ergänzenden, zusätzlichen oder besonderen Beschreibungen in dieser Ausschreibung und in den Anlagen in seinem Angebot, der LV-Bepreisung sowie bei der Ausführung zu beachten.

Mit Abgabe des Angebotes versichert der Bieter, dass er keine wettbewerbsbeschränkenden
Absprachen getroffen hat und dass er die gesetzlichen Vorgaben zur Arbeitszeit und zu Löhnen
im eigenen Betrieb vollumfassend berücksichtigt und einhält und die Einhaltung auch bei von
ihm eingesetzten Nachunternehmern durchsetzen wird.

Leistungsumfang des AN
Die Ausschreibung umfasst alle notwendigen Leistungen für die geplante Neuherstellung von Treppengeländern in den Haupt-Treppenhäusern, einem verglasten Vordach am Nebeneingang, einem einzelnen Treppengeländer für den Dachausgang, einen Stufenpodest für den Dachaustritt, sowie einzelner Stahlpfosten als Unterkonstruktion für bauseitige Bekleidung. Hierzu gehört ebenfalls das Demontieren und entsorgen der vorhandenen Geländer und Handläufe in den Treppenhäusern.
Alle neuen Konstruktinoen sind nach Entwurf des Architekten und den allgemein geltenden baulichen Anforderungen sowie gem. nachfolgenden Bechreibungen durch den AN im Detail zu planen. Für sämtliche Treppengeländer erstellt der AN zusätzlich einen Standsicherheitsnachweis. Der AN übernimmt anschließend die Fertigung, Lieferung und funktionsgerechte Montage aller Bauteile.

Erforderliche Nebenleistungen wie sie u.a. in DIN 18299 in Pkt. 4 beschrieben werden oder in zugehörigen ATV und DIN Normen (siehe VOB/C) erfasst werden, sind nicht gesondert ausgeschrieben. Der Bieter hat entsprechende notwendige Leistungen, die er für seine Leistungen benötigt, eigenständig zu bewerten und in die Einheitspreise aller abgefragten Positionen mit einzukalkulieren. Dies betrifft u.a. die Baustelleneinrichtung und notwendige Arbeitsmaterialien, Schutzeinrichtungen wie Gerüste und Absturzsicherungen, Werkzeuge, Geräte, Hebezeuge und Maschinen des AN.
Sofern einzelne spezielle Punkte aus Nebenleistungen separat als Position im Leistungsverzeichnis abgefragt werden, sind diese separat einzupreisen.

Baubeschreibung / Schnittstellen / Fotos
Der AG hat eine Baubeschreibung als Übersicht inkl. Schnittstellenbeschreibung im Anhang beigefügt.
Der AN hat alle Anlagen zu sichten und als Grundlage für die Ausführung seiner Leistungen zu beachten - insbesondere die Schnittstellenbeschreibung - und in den Einheitspreisen seines Angebots zu berücksichtigen.

Siehe Anlage: 01_15132_2023-07-18_Baubeschreibung BE und Logistikkonzept - HG.pdf

Geplant ist, dass der AN nach seiner Beauftragung und einer Einarbeitungszeit von ca. 2 Wochen gemeinsam mit der Objektüberwachung des AG die Baustelle besichtigt und sich für die übertragenen Leistungen einen Überblick verschafft. Vor dem Beginn der Arbeiten ist zudem ein Vorbegehungstermin ca. 2 Wochen vor Baustart einzuplanen, um die Vorleistungen zu sichten und eventuelle Mangel anzuzeigen. Der AN hat die Vorunternehmerleistung dann gemeinsam mit der Objektüberwachung des AG zu prüfen und die Leistung des Vorunternehmers als direkte Vorleistung für seine Arbeiten ggf. mit abzunehmen. Der AN wird ggf. auch Teilbereiche der Vorleistung zum Baustart übernehmen

Baustelleneinrichtung (BE) / Baulogistik und Baubetrieb
Der AG hat einen Baustelleneinrichtungsplan als Konzeptplan (Lageplan) sowie Hinweise zur Baulogistik, zur Baustelleneinrichtung und zum Baubetrieb als Text und Fotonachweise erstellen lassen. In diesen Konzepten und Beschrieben sind zudem auch die Schnittstellen zur BE und für einzelne Bauleistungen grob als Übersicht beschrieben und zusammengefasst. Der AN hat diese Anlagen, den Konzeptplan der Baustelleneinrichtung und die Hinweise der Baubeschreibung, zu sichten und als Grundlage zu beachten.

Siehe Anlagen:
- 01_15132_2023-07-18_Baubeschreibung BE und Logistikkonzept - HG.pdf
- 02_15132_Lageplan Bestand - BE-Plan.pdf

Der AN hat dem AG bzw. der Bauüberwachung zwei Wochen nach Auftragserteilung einen eigenen BE-Plan mit allen nötigen Eintragungen wie erforderliche Stellflächen für Gerüste, Container etc. Vorzulegen um die Baustelleneinrichtung abzustimmen. In dem BE-Plan sind die besonderen Bedingungen der Baustelle zu berücksichtigen (Schulbetrieb, Wohngebiet). Der BE-Plan ist mit den anderen am Bau beteiligten und der Bauüberwachung abzustimmen. Der BE-Plan ist nach Anpassungen als aktueller Plan der Objektüberwachung des AG zu übergeben.

Fachbauleitung vor Ort
Der AN hat einen deutschsprachigen Fachbauleiter vor Ort einzusetzen, der täglich die Arbeiten
vor Ort koordiniert, nach Bedarf und Abstimmung für die Oberbauleitung des AG vor Ort zur
Verfügung steht (Zeitfenster für tägliche Abstimmung am Morgen ist vor Ort im Detail
abzustimmen) und immer an den Baubesprechungen (wöchentlich) teilnimmt.
Sollte der Fachbauleiter des AN nicht täglich vor Ort sein und seine Arbeiten koordinieren und überwachen, und sollte er der Baubesprechung fernbleiben, wird für jeden Tag an dem keine Abstimmung möglich ist und an dem er der Baubesprechung fernbleibt ein Abzug von 500 € im Zuge der Schlussrechnung erfolgen.

Rechnungsstellung
Die Rechnungsstellung erfolgt im Original (in Schriftform per Postsendung) an den AG, sowie zeitgleich digital per E-Mail an die zuständige Objektüberwachung zur Prüfung.

Sicherheit und Schutz
Der AG hat neben der Objektüberwachung auch einen Koordinator für Sicherheit und
Gesundheitsschutz für die Baumaßnahme beauftragt. Näheres zu den Baubeteiligten und dessen Verantwortlichkeiten ist der Anlage: 01_15132_2023-07-18_Baubeschreibung BE und Logistikkonzept - HG.pdf zu entnehmen.

Der AN hat die verantwortliche Absicherung und Sicherung der Baustelle sowie die weitere
Gesamtorganisation und Koordination, der für ihn notwendigen Leistungen und der Bauabläufe vor Ort zu übernehmen (Bauleitertätigkeit).
Der Bauleiter des AN hat alle erforderlichen Maßnahmen zur Sicherung der Baustelle nach den gesetzlichen, polizeilichen und den Unfallverhütungsvorschriften sowie der Arbeitssicherheit unter voller eigener Verantwortung auszuführen oder diese zu veranlassen.

Der AN haftet für sämtliche aus der Unterlassung solcher Maßnahmen dem AG erwachsenden
Schäden. § 10 Nr. 2 Absatz 1 Satz 2 VOB/B bleibt unberührt. Der AN hat einen geeigneten und
erfahrenen Bauleiter einzusetzen. Der Bauleiter des AN wird sich mit dem SiGeKo des AG und der eingesetzten Objektüberwachung des AG eng abstimmen.

Der Zutritt der Baustelle von nicht befugten Personen ist in jedem Fall zu verhindern. Sollten während der gesamten Bauzeit Beschädigungen an Nachbar- oder öffentlichen Grundstücken, Straßen, Gehwegen etc. auftreten sind, diese nach ordentlicher Beweisfeststellung nach Fertigstellung der Arbeiten unverzüglich zu beseitigen.

Forderungen des Amtes für öffentliche Ordnung, der Bauberufsgenossenschaften und sonstiger
mitwirkender Behörden, Amtsstellen und Körperschaften sind immer übergeordnet zu beachten.
Terminplan

Termine
Der Baustart zur Gesamtmaßnahme ist in den Osterferien 2024 (Anfang April 2024) geplant. Zunächst finden Entkernungsarbeiten und kleinere Schadstoffsanierungsarbeiten statt. In Folge werden Rohbaueingriffe vorgenommen und die Arbeiten der TGA beginnen parallel mit zeitlichem Versatz. Der Innenausbau beginnt nach der Entkernung ca. Dezember 2024, der Abschluss ist bis Dezember 2025 geplant. Die Fertigstellung und Inbetriebnahme des Gebäudeabschnitts ist über den Jahreswechsel 2024/2025 vorgesehen. In Folge werden im Nachgang die schulische Einrichtung und Ausstattung erstellt.

Der AN hat dem AG bzw. der Bauüberwachung 2 Wochen nach Auftragserteilung einen eigenen
Terminablaufplan mit Hauptabschnitten des Bauablaufes zur Abstimmung vorzulegen. Der Terminplan ist nach Abstimmung mit der Objektüberwachung weiter zu detaillieren und als Soll-Ist-Vergleich fortzuschreiben. Der fortgeschriebene Terminplan wird Abstimmungsgrundlage zu jeder Baubesprechung. Der AN hat die abgestimmten Bauzeiten einzuhalten.

Es können grob wichtige Termine für die Leistungen dieser Ausschreibung benannt werden.

- Beginn/Vorlauf:  ab 03.02.2025 (Vorabstimmung, Werkplanung, Fertigung)
- Ausführungszeitraum:
 Montage Vordach und ab 04.03.2025 bis 04.04.2025
 Stahlpfosten  (generell ± 2 Wochen nach Abstimmung mit dem AG)

 Treppenhaus 4, 5 und ab 04.04.2025 bis 29.08.2025 De-/Neumontage
 Einzelgeländer 5.OG, (nach Abstimmung mit dem AG)
 Treppenpodest 6.OG,
 Einzelhandläufe EG

 Treppenhaus 1 ab 14.07.2025 bis 22.08.2025 De-/Neumontage
  (zwingend einzuhaltender Vertragstermin)

 Gesamtfertigstellung: 29.08.2025

Anlagen
Die folgenden Anlagen wie u.a. Pläne, Fotos und sonstige Dokumente stellen Übersichten zur Gesamtplanung und zum Leistungsumfang dar. Änderungen oder Anpassungen können aufgrund von Abweichungen der Bestandssituation vorkommen bzw. notwendig werden. Abschließende Detailausbildungen erfolgen in Abstimmung mit dem AG über die Werk- und Montageplanung des AN.

Änderungen und/oder ergänzende Unterlagen werden durch den AG bei Bedarf entsprechend oder auf Anfrage im Digitalformat nachgereicht.

01 Baubeschreibung:
- 01_15132_2023-07-18_Baubeschreibung BE und Logistikkonzept - HG.pdf

02 Baustelleneinrichtung:
- 02_15132_Lageplan Bestand - BE-Plan.pdf

03 Terminplan:
- 03_15132_Rahmen-TP Sanierung HG.pdf

04 Grundriss:
- 04_431_Ausführung_A_00_HGB_1-100_g Grundriss EG Hauptgebäude.pdf
- 05_431_Ausführung_A_01_HGB_1-100_g Grundriss 1.OG Hauptgebäude.pdf
- 06_431_Ausführung_A_05_HGB_1-100_i Grundriss 5.OG Hauptgebäude.pdf
- 07_431_Ausführung_A_06_HGB_1-100_i Grundriss 6.OG Hauptgebäude.pdf

05 Schnitt:
- 08_431_Ausführung_A_SCHN_E-E_1-50_- Schnitt E-E HGB.pdf

06 Ansicht:
- 09_431_Ausführung_A_AN_WES_1-50_c Westansicht HGB.pdf

07 Detail:
- 10_431_Ausführung_A_DT 06.4.11_1-5_- EG_Achse C_9-11 Vordach VORABZUG
- 11_431_Ausführung_A_DT 06.5.05_1-10_- Trockenbauwand Informatik.pdf
- 12_431_Ausführung_A_DT 06.5.02_1-20_- Handlauf Dachaustritt 5.OG_Achse I-J_9.pdf
- 13_431_Ausführung_A_DT 06.5.03_1-20_- Dachaustritt 6. OG.pdf

08 Fachplanung - Statik:
- 14_161123_P40_Positionsplan_Vordach.pdf
- 15_T-161123_STA07_Statik-Vordach_2023-12-19.pdf

## TECHNISCHE VORBEMERKUNGEN (TVB)
TECHNISCHE VORBEMERKUNGEN

Diese übergeordneten technischen Vorbemerkungen sind für die Ausführung aller Leistungen vom AN zu beachten und nach Erfordernis mit in die EP einzukalkulieren. Zudem werden weitere detailliertere Ausführungshinweise vor einzelnen Positionen im Leistungsverzeichnis (LV) aufgeführt, welche für die Teilleistungen zu beachten sind.

Soweit in der Leistungsbeschreibung auf Technische Spezifikationen z. B. nationale Normen, mit denen Europäische Normen umgesetzt werden, europäische technische Zulassungen, gemeinsame technische Spezifikationen, Internationale Normen, Bezug genommen wird, werden auch ohne den ausdrücklichen Zusatz: "oder gleichwertig" immer gleichwertige Technische Spezifikationen in Bezug genommen.

Technische Anmerkungen
Für alle verwendeten Baustoffe der nachfolgenden Positionen sind die Verarbeitungshinweise und -anweisungen der jeweiligen Hersteller sowie alle aktuellen gewerke- und produktspezifischen Fachregeln zu beachten und anzuwenden.
Alle Anschlüsse und Bauarten sind neben spezifischen Herstellervorgaben nach den gültigen Fachregeln und den fachplanerischen Vorgaben auszuführen.

Es sind ausschließlich bauaufsichtlich zugelassene Systeme und Komponenten zu verwenden.

Die angebotenen EPs der einzelnen Positionen verstehen sich einschließlich Material-Lieferung, -Transport sowie sämtlicher Verarbeitungs- und Verbindungsmittel und sonstiger zur Funktion und Montage notwendigen Komponeneten.

Die Ausführung erfolgt auf allen Geschossen vom EG bis ins 6.OG. Der umfangreichste Anteil der Arbeiten fällt im EG an, da hier ein Großteil des Bodenaufbaus neu ausgebildet wird.
Die Erschliessung der Obergeschosse erfolgt hauptsächlich über das zentrale Treppenhaus 5 gem. beiliegenden Grundrissplänen. Weiterhin steht das südliche Treppenhaus 4 als Zugang bis ins 4.Obergeschoss zur Verfügung. (Ein Personenaufzug bei Treppenhaus 5 ist vorhanden, die Nutzung kann zum Zeitpunkt dieser Auschreibung nicht zugesichert werden)

Der AN hat alle Vorkehrungen bzw. Aufwendungen zur Ausführung seiner Arbeiten wie z.B. und insbesondere Transport-/Förderwege für Material und Gerät auf der Baustelle (mehrgeschossig) auf Grundlage der beiliegenden Planung zu treffen und in den EPs seines Angebots mit ein zu kalkulieren - siehe auch Baustelleneinrichtung.

Aufmass
Der AN hat eigene Aufmasse und Besichtigungen des Bestandes sowohl für seine Leistungen, als auch für die technische Abstimmung mit dem AG zu leisten.

Techische Abstimmung
Die technische Abstimmung zwischen AN und AG beginnt frühestens mit der Beauftragung des AN und einem gemeinsamen örtlichen Termin zur Eintaktung in den Bauablauf, Klärung von  Ausführungsleistungen, sowie Inaugenscheinnahme des Bestands bzw. Feststellung der  Vorleistungen. Die technische Abstimmung erfolgt bis zum Beginn der Bauarbeiten sowie  fortlaufend baubegleitend.

Baustelleneinrichtung
Die vom AN notwendige Baustelleneinrichtung ist in den nachfolgenden Einheitspreisen jeder Position anteilig mit einzukalkulieren.
Die Baustelleneinrichtung umfasst:
Lieferung, Einrichten und Vorhalten der erforderlichen Baustelleneinrichtung für die ausgeschriebenen Leistungen des AN über die gesamte Bauzeit, einschließlich der kompletten Beräumung dieser nach Abschluß der Arbeiten und Wiederherstellung/Herrichten der beanspruchten Flächen in den Urzustand (wenn nicht Baufläche, die nachträglich weiter bearbeitet wird).

Hiermit abgegolten sind:
- das Einrichten der Baustelle, inkl. Liefern und Vorhalten aller erforderlichen Geräte, Gerüste,  Maschinen, Hebezeuge (Kräne, Dachdeckeraufzüge etc.) und sonstiger Werkzeuge, inklusive Mieten, Betriebs- und Schmierstoffe und aller anfallender etwaiger Reparaturzuschläge, sowie Abtransport nach Beendigung der Arbeiten.
- Transport- und Förderwege über alle Geschosse gem. beiliegender Planung
- der gesamte Materialtransport zur/von der Baustelle, sowie das Abladen und Sichern des Materials
- Einrichten, Unterhalten und rückstandsloses Beräumen von Materiallager-/Entsorgungsstätten auf der Baustelle
- An- und Abfahrt des Montagepersonals und der Arbeitskräfte
- Säubern der Baustelle von Abfällen, Schuttresten und Verpackungsmaterialien die bei den Arbeiten des AN anfallen, einschließlich Abfuhr, Entsorgung und Gebühren
- alle erforderlichen Sicherungsmaßnahmen zur Gewährleistung der Arbeitssicherheit
- eigene, weisungsbefugte, deutschsprachige Bauaufsicht / Fachbauleitung vor Ort

Der AG stellt die Bau WC und Sanitärräume nach BG Vorgabe sowie alle Medienverbräuche frei zur Verfügung.

Sollte der AN die Nutzung von öffentlichen Flächen planen, hat er selbstständig nach Bedarf die Genehmigung mit den zuständigen Behörden ohne zusätzliche Vergütung abzustimmen und mögliche Gebühren zu tragen.

Zwischen AG und AN erforderliche Abstimmungspunkte vor Beginn der Arbeiten:
- Baustelleneinrichtung
- Festlegung der Flächen für Container, Stellplätze, etc.
- vorbereitende Maßnahmen am/im Gebäude
- Terminabsprachen
- Benennung Subunternehmer, Entsorgungsunternehmen

Untergründe von Misch- und Materiallagerplätzen im Außenbereich sind vor jeglicher Beanspruchung oder Einfluss durch die Arbeiten bzw. eine notwendige Baustoffverarbeitung durch den AN zu schützen. Alle vom AN genutzten Flächen sind nach Fertigstellung seiner Arbeiten sowohl beschädigungs- als auch rückstandsfrei und besenrein zu übergeben. Dies gilt insbesondere für neue befestigte Oberbeläge (Schulhof: Asphalt, Betonpflaster).

Nachweise
Der Bieter hat den Nachweis der Gebrauchstauglichkeit gemäß § 3 Nr. 2 der Musterbauordnung (MBO) bzw. der zuständigen Landesbauordnung (LBO) beizustellen.
Der Nachweis der Gebrauchstauglichkeit erfolgt u.a. durch Vorlage gültiger Eignungsnachweise und Produkt-Datenblätter/-zulassungen für alle verbauten Systeme, Bauteile bzw. Baustoffe. Bieter, die nicht über diesen Nachweis verfügen, müssen einen vergleichbaren Nachweis vorlegen. Darin muss ein dafür zugelassenes Institut oder der Systemhersteller bestätigen, dass das System und die zugehörige Systembeschreibung der angebotenen Konstruktion geprüft und freigegeben ist.

Für den Nachweis, dass die in dieser Ausschreibung geforderten Werte durch die angebotenen Baustoffe und Systeme erfüllt werden, sind die Ausführungen und Anforderungen der gültigen Energieeinsparverordnung (EnEV), sowie des Schall- und Brandschutzes gem. den beiliegenden  Nachweisen, einschließlich den Vorgaben und Anforderungen dieser Ausschreibung zu berücksichtigen.

Mit Fertigstellung seiner Leistung bzw. zur Abnahme übergibt der AN dem AG/der Bauleitung die Dokumentation seines Gewerks inkl. sämtlicher Nachweise, 1-fach digital und als Sammelmappe mind. 2-fach in Papierform.
Die Dokumentation beinhaltet:
- Produktinformations-/techn. Datenblätter aller Bauteile und Materialien
- Fachunternehmer- und Fachbauleitererklärung
- Werksplanung und Listen
- herstellerseitige Unterlagen gem. CE-Kennzeichnungsvorschriften
- abZ, abP, ZiE
- Bauartzulassungen, Übereinstimmungserklärung
- Prüf- und Wartungsbücher
- Protokolle (Inbetriebnahme, Prüfung, Einweisung etc.)
- Pflege- und Reinigungsanweisung
- Betriebs-/Bedienungsanleitung

Die Unterlagen variieren gewerkespezifisch, es können weitere Dokumente erforderlich werden.
Die Bauherrenschaft behält sich bei Unvollständigkeit der Dokumentationsunterlagen einen Einbehalt in Höhe von 10% des Netto-Schlussrechnungsbetrags vor.

Zusätzliche Hinweise

Zu-/Anfahrts-, Transport- und Lieferverkehr Schulhof:
Jegliche Befahrung der Schulhoffläche erfolgt grundsätzlich in Schrittgeschwindigkeit und mit
mindestens einer Einweisungsperson.

Aufgrund des fortlaufenden Schulbetriebs ist der Zu-/Anfahrts-, Transport- und Lieferverkehr
über den Schulhof (siehe o.g. Lageplan) nur eingeschränkt möglich:

Zufahrt untersagt: Bemerkung:
7:30 - 8:30 Uhr  Schulbeginn
9:35 - 9:55 Uhr  1. große Pause
11.30 - 11.50 Uhr  2. große Pause
12:30 - 15:00 Uhr  Schulende nach 5., 6., 7. Stunde und 3. Große Pause

Der Schulhof muss zu diesen Zeiten stets frei sein (z.B. kein Parken oder Abstellen von
Fahrzeugen, Baumaschinen oder Material) und sämtlicher Verkehr hat außerhalb der genannten
Zeiten zu erfolgen.
Sich hieraus ergebende Kosten (z.B. Wartezeiten Materialanlieferung) sind in die EPs mit
einzukalkulieren und werden nicht gesondert vergütet.

Diese Einschränkung ist durch den AN bei der Ausführung aller seiner Arbeiten zu
berücksichtigen und umzusetzen.

Ausführung/Bauablauf
Bei der Ausführung der Arbeiten sind Zwangsschnittstellen durch Gewerkeüberschneidungen zu minimieren. Dies betrifft für die Leistungen des AN im Wesentlichen das neue Vordach sowie die Treppengeländer in den Treppenhäusern 1, 4, und 5.
Generell sollen zuerst das Glas-Vordach sowie die Stahlpfosten in den Informatikräumen erstellt werden. Die Montage des Vordachs erfolgt mit Unterbrechung: im 1.Schritt sind die Stahlträger zu montieren, anschließend wird das Fassadenband bauseitig angepaßt, im 2.Schritt können sowohl Verglasung als auch die restlichen Blecharbeiten durchgeführt werden.
Als nächste Haupt-Maßnahmen sind die Geländerarbeiten der Treppenhäuser zwischen AN und AG zu terminieren - insbesondere Treppenhaus 4 und 5. Das Treppenhaus 1 bildet hier eine Ausnahme, da dieses überwiegend in Nutzung ist (kein Baustellenbetrieb). Daher sind  Ausführung und Fertigstellung der zugehörigen Arbeiten ausschließlich innerhalb der Schulferien (NRW, Sommerferien 2025) durch den AN sicherzustellen. Generell ist für die Treppengeländerarbeiten vorgesehen den jeweiligen Arbeitsbereich für den AN vollständig für den restlichen Betrieb zu sperren (EG bis jeweilis oberstes Geschoss). Da die Treppenhäuser die Hauptverkehrsflächen zur Erschließung des Objekts darstellen, und die Sperrung u.U. eine Einschränkung für andere Gewerke bedeutet, kann kein Parallelbetrieb sondern nur ein Treppenhaus nach dem anderen bearbeitet werden. Weiterhin sind die Arbeiten demzufolge möglichst schnell in einem Zug auszuführen, um den normalen Baubetrieb wieder aufnehmen zu können.
Die restlichen Arbeiten wie Treppenpodest oder das Einzelgeländer für den Dachaustritt können nach gemeinsamer Abstimmung unabhängig entweder parallel oder zwischengeschoben bis zum abschließenden Fertigstellungstermin  ausgeführt werden.
Insgesamt ist eine enge und terminlich flexible Abstimmung mit dem AG erforderlich.

Bauseitige Vorleistungen (grob):
- allg. Abbruch- und Rohbauarbeiten

Alle Arbeiten erstrecken sich über den Ausführungszeitraum gem. dem Abschnitt Termine und sind vor Beginn sowie im Verlauf der Arbeiten weiter mit dem AG abzustimmen bzw. zu detaillieren. Zwischen den abgestimmten Bearbeitungsabschnitten können sich unterschiedlich lange Zeiträume ergeben.
Die obigen Angaben sind durch den AN logistisch (z.B. Mehrfache Anfahrten) sowie kalkulatorisch zu berücksichtigen und in die EP seines Angebots mit einzukalkulieren.

## 367 Schlosser-/Metallbauarbeiten (HG)

### Titel 01 Vorbereitende Arbeiten

**01.001 Werk- und Montageplanung - Stahl-Glas-Vordach**
*** Pauschalposition
Erstellung einer Werk- und Montageplanung,
in Form von Fertigungszeichnungen des herzustellenden Vordachs.

Die Vordachkonstruktion ist anhand der planerischen Vorgaben des AG (beiliegender Architektenplan, Statik/Standsicherheitsnachweis) sowie dem örtlichem Aufmaß des AN mit dem AG  abzustimmen.
Einzelbereiche sind (Wandanschluss und Regenrinne mit Blechverkleidung) sind durch den AN detailliert auszuarbeiten.

Zeichnungen beinhalten:
- Ansicht, Grundriss,  mind. 1 Schnitt
- Darstellung aller Konstruktionselemente und Bauteile einschl. Bezeichnung
- Bauteilmaße
- Bauanschlüsse und Befestigung
- Angabe Eigenschaften/Güte

Mit der Fertigung darf erst begonnen werden, wenn die Zeichnungen durch den AG oder dessen Beauftragten auf Übereinstimmung mit den Vertragsbedingungen geprüft und für die Fertigung freigegeben sind.
Die AG-Freigabe bezieht sich auf die architektonische Übereinstimmung. Für die Maße, Mengen, Eigenschaften und Ausstattung oder die Einhaltung aller technischen Regeln und Verarbeitungsanweisungen der Hersteller u.ä. ist allein der Auftragnehmer verantwortlich.
Menge: 1,000 psch

**01.002 Werk- und Montageplanung - Treppengeländer**
*** Pauschalposition
*** Bezugsbeschreibung
Nach Auftragserteilung und Klärung aller Einzelheiten ist vom Auftragnehmer (AN) die Werk- u. Montageplanung mit Fertigungszeichnungen für alle herzustellenden Bauteile und Konstruktionen (Treppenhaus 1,5 und 5 gem. Grundriss) anzufertigen.
Allen Fertigungszeichnungen sind die dazugehörenden Schnitte übersichtlich zuzuordnen. Aus den Zeichnungen müssen Konstruktion, Maße, Bauanschlüsse, Befestigung, Einbau und Einbaufolge erkennbar sein.

Mit der Fertigung darf erst begonnen werden, wenn die Zeichnungen vom Auftraggeber oder dessen Beauftragten auf Übereinstimmung mit den Vertragsbedingungen geprüft und für die Fertigung freigegeben sind.

Die auftraggeberseitige Freigabe bezieht sich auf die architektonische Übereinstimmung. Für die Einhaltung aller technischen Regeln und Verarbeitungsanweisungen der Hersteller sowie für die Berücksichtigung der statischen Erfordernisse und der Aufnahme von Lasten u.ä. ist allein der Auftragnehmer verantwortlich.
Menge: 1,000 psch

**01.003 Werk- und Montageplanung - Sonstige / Einzelbauteile**
*** Pauschalposition
*** wie Position 01.002
für die nachfolgend beschriebenen Einzelbauteile:
- Stahlpfosten
- Treppenaustritt (mit Podest)
Menge: 1,000 psch

**01.004 Standsicherheitsnachweis - Treppengeländer**
*** Pauschalposition
Liefern und Erstellen von Standsicherheitsnachweis,
im Zuge der Vorabstimmung mit dem AG und Ausarbeitung der Werk- u. Montageplanung durch den AN,
für alle nachfolgend beschriebenen und neuen  Treppengeländerkonstruktionen einschließlich Verbindungsmitteln und Verankerung.
Menge: 1,000 psch

**01.005 Absperrung Treppenhauszugänge**
*** Pauschalposition
Liefern und Aufstellen einer Absperrung,
zur temp. Sperrung von Treppenhauszugängen während der Montagearbeiten,
mittels Absperrständer mit Zug-/Gurtband,
vor Türdurchgängen in allen Geschossen aufstellen,
einschl. Umstellen/Abbauen nach Fertigstellung.

2x Ständer mit Fuß/Sockel, rot oder schwarz
1x Gurtband, ausziehbar, b= 50mm, rot-weiss

Durchgang
Breite: bis 2,30 m
Höhe: ca. 1,00 m

max. zeitgleich abzusperren: 13 Durchgänge
Umbauen insgesamt: 2x

Absperrungsteile können in Abstimmung mit dem AG vor Ort zwischengelagert werden.
Menge: 1,000 psch

**01.006 Untergrund prüfen und reinigen**
Untergrund auf Trag- und Haftfähigkeit prüfen,
lose oder haftmindernde Rückstände entfernen,
Staub und Schmutz gründlich abkehren,
anfallenden Schutt/Abfall aufnehmen und fachgerecht entsorgen.

Breite: ca. 350 mm

Bauteil: Stahlbetonunterzug (Vordach), Treppenläufe (Füllstabgeländer), StB-Podest (Füllstabgeländer Dachausgtritt 5.OG)
Menge: 214,000 m

**01.007 Mörtelbettung/Höhenausgleich, 2K-EP-Mörtel, bis 0,1 m², d= ca. 30 mm**
Herstellen von Mörtelausgleichslage,
für maß-/höhengerechten Einbau von Anker-/Kopfplatten auf unebenem Untergrund,
aus 2K-Epoxidharzmörtel mit Quarzsand,
schnellaushärtend, hochbelastbar,
einschließlich Grundierung,
Ausführung gem. Herstellervorgabe.

Schichtdicke: bis 30 mm
Einzelfläche: 0,10 m² (ca. 30/30 cm)
Untergrund: vorh. StB-Unterzug / -Decke

Bauteil: Stahlträger (Vordach: StB-Unterzug), Stahlpfosten (Informatikräume: StB-Deckenplatte), sonstige nach Erfordernis

Ausführung ausschließlich in Abstimmung mit dem AG.
Menge: 25,000 St

### Titel 02 Demontage Bestandsgeländer

**Ausführungsbeschreibung 1 AUSFÜHRUNGSHINWEIS: Demontage Bestandsgeländer**
*AUSFÜHRUNGSHINWEIS: Demontage Bestandsgeländer*
Die Demontage beinhaltet den vollständigen Ausbau, das Zerlegen, Abtransportieren und Entsorgen sämtlicher im Bestand vorhandener Treppengeländerkonstruktionen und Wandhandläufe im Innenbereich in den Treppenhäusern 1, 4 und 5 gem. den beiliegenden Plänen (Grundrisse).

Die Demontage soll jeweils unmittelbar vor dem Einbau der neuen Konstruktion erfolgen. Die Treppenhausraum wird zur Bearbeitung (Demontage, Einbau) der Geländer durch den AN für den restlichen Baustellenbetrieb gesperrt. Der AN richtet Absperrungen an allen Zugängen des jeweiligen Treppenraumes ein.

Geländerkonstruktion im Bestand
Die Geländer sind in allen Treppenhäusern in der gleichen Bauweise vorhanden.

(links: allg. Konstruktion; rechts: Verbindung Laschen/Holme-Platten)
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
Stahlrahmen mit Plattenfüllung auf/in Bodenbelag:
- Pfosten: Stahl, quadrat., 40 x40 mm, oben u. unten angeschweißte Doppel-Laschen ca. 60 x 80 mm, bodenseitige Abdeckrosette, mit Altanstrich, h= ca. 1090 mm (OKFF), in Betonboden eingelassen
- Obergurt: Flachstahl, d= ca. 5mm, durchgehend, an Pfosten verschweißt, mit Altanstrich
- Holme, doppelt/beidseitig, Flachstahl, b= ca. 40 mm, d= ca. 5 mm, auf Außenseite an Pfostenlaschen verschweißt / innen 3-fach verschraubt, mit Altanstrich
- Füllplatte (Kalkulationsgrundalage: Verbundfaser), variirende Maße von ca. 600 x 900 bis 2100 x 900 mm, d= ca. 10 mm, zw. Doppel-Holme geklemmt und verschraubt, mit Altanstrich
- Handlauf, Holz, rechteckig, ca. 40 x 140 mm, auf Obergurt aufgesetzt, lackiert, Befestigungsart unbekannt

Bodenseitig sind die Rosetten bzw. Abdeckungen zu entfernen und die Pfosten möglichst eben/versatzfrei auf Höhe der Oberkante des Betonwerksteins zu trennen. Eine Beschädigung der Belagsoberfläche ist auszuschließen.

Wandhandläufe im Bestand
Die Wandhandläufe sind in allen Treppenhäusern in der gleichen Bauweise vorhanden.

Holzhandlauf an Auslegern:
- Handlauf, Holz, lackiert, rechteckig, ca. 40 x 140 mm, auf wandseitig 1-fach verschraubten Auslegern aus Stahlprofil geklemmt

(links: allg. Konstruktion; rechts: Verbindung Handlauf-Wand)
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
**02.001 Demontage Geländer Treppenhaus 1**
*** Pauschalposition
*** Bezugsbeschreibung
Demontieren des Bestands-Treppengeländers mit Füllplatten inkl. aufgesetztem Holzhandlauf,
Zerlegen, Abtransportieren und fachgerecht Entsorgen.

Treppengeländer
Gesamlänge: ca. 50 m
Pfosten: ca. 32 Stk
Füllplatten: ca.31 Stk

Alle Punkte der Ausführungshinweis 0001 sind zu berücksichtigen und mit einzukalkulieren.
Menge: 1,000 psch

**02.002 Demontage Geländer Treppenhaus 4**
*** Pauschalposition
*** wie Position 02.001
in Treppenhaus 4

Treppengeländer
Gesamlänge: ca. 40 m
Pfosten: ca. 26 Stk
Füllplatten: ca. 25 Stk
Menge: 1,000 psch

**02.003 Demontage Geländer Treppenhaus 5**
*** Pauschalposition
*** wie Position 02.001
in Treppenhaus 5

Treppengeländer
Gesamlänge: ca. 50 m
Pfosten: ca. 32 Stk
Füllplatten: ca.31 Stk
Menge: 1,000 psch

**02.004 Demontage Wandhandlauf**
Demontieren von Wandhandlauf,
inkl. wandmontierten Auslegern mit Verbindungsmitteln,
Abtransportieren und Entsorgen

Wandhandlauf
Einzellänge: ca. 4,0 m
Wandhalter/Ausleger: 3 Stk/Handlauf, verschraubt

(Menge berücksichtigt alle Treppenhäuser)

Alle Punkte der Ausführungshinweis 0001 sind zu berücksichtigen und mit einzukalkulieren.
Menge: 28,000 St

### Titel 03 Treppengeländer

**Ausführungsbeschreibung 2 AUSFÜHRUNGSHINWEIS: Füllstabgeländer**
*AUSFÜHRUNGSHINWEIS: Füllstabgeländer*
Alle Geländer und Handläufe der Treppenhäuser werden nach den beiliegenden planerischen Vorgaben auf Grundlage und unter Einhaltung der geltenden baulichen Anforderungen und Bestimmungen, des Arbeitsschutzes und -sicherheit sowie der Barierrefreiheit (DIN 18065, ASR A1.8/2.1, DIN 18040-1) geplant, konstruiert und ausgeführt.

Der Einbau aller Konstruktionen erfolgt im Innenbereich auf Untergründen des Bestandsbaus, wie vorhandene StB-Fertigteil-Treppenläufe oder StB-Wände.
Die Geländer sind als durchlaufende Füllstabgeländer mit einem seitlich versetztem Handlauf geplant. Wandseitig werden Handläufe ohne Unterbrechung auf den Zwischenpodesten  jeweils von Geschoss zu Geschoss gesetzt.

(Prinzipskizze: Füllstabgeländer)
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
(Prinzipskizze: Befestigung an Ankerplatte auf Treppenwange)
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
Geländer und Handläufe sind als Einzelsegmente (z.B. Treppenlauf, Zwischen-/Geschosspodest) im Werksbetrieb des AN vorzufertigen und anschließend vor Ort zu montieren.
Die Montage soll in Verbindung mit dem Ausbau des vorhandenen Geländers je Treppenhaus möglichst zügig und am Stück nach Terminabstimmung erfolgen.
Da hierfür geplant ist den restlichen Baubetrieb bzw. die Nutzung des jeweils zu bearbeitenden Treppenhauses zu sperren, können die Geländerarbeiten immer nur in einem Treppenhaus (nicht parallel) ausgeführt werden.

Der AN übernimmt während der Montagearbeiten alle erforderlichen Sicherheitsmaßnahmen zum Schutz gegen Absturz, wie bspw. PSgA oder temporären Seitenschutz (DGUV Vorschrift 38, Arbeitsstättenrichtlinie A2.1; in die  EPs der Treppengeländer mit einzukalkulieren).
Weiterhin übernimmt der AN für diesen Zeitraum die temporäre Absperrung aller Treppenhauszugänge.

Alle Angaben von Materialstärken und/oder  Profilabmessungen oder auch beschriebene Verbindungen oder Befestigungen sowie evtl. daraus resultierende Stückzahlen zu fertigender Bauteile in nachfolgenden Positionsbeschreibungen sind als Kalkulationsgrundlage zu verstehen, da sich diese durch Werkplanung und statische Bemessung gem. Nachweis des AN ändern können.
(Dies beinhaltet auch Angaben in Architektenplänen hierzu bis zur Übernahme der Werkplanung des AN)

**03.001 Montage-/Ankerplatte für Füllstabgeländer**
Herstellen, Liefern und Montieren von Ankerplatten,
zur kraftschlüssigen Montage der Stahlgeländersegmente an Treppenwange und Podesten.

Konstruktion
(Kalkulationsgrundlage, abhängig von statischer Bemessung)

Grundplatte mit seitlich verschweißten Laschen links und rechts, inkl. Montagebohrungen

- Material: Flachstahl, S235
- Stärke: 10 mm
- Abm. Grundplatte: ca. 110 x 110 mm, rautenförmig
- Abm. Laschen: 2 Stk, je ca. 65 x 110 mm
- Oberfläche grundiert (Endbeschichtung bauseitig)
- Anordnung: ca. je 60 cm Geländerlänge (geschätzt)
- Befestigung: mind 2x Bolzenankern, M12
- Bohrungen: 2x 14 mm
- Montageuntergrund: StB-Treppenlauf, Innenwange

Hinweise:
- Der vorh. Betonwerksteinbelag ragt seitlich ca. 60 mm über StB-Treppenläufe und Podeste hinaus. Das Maß variiert +- 15 mm und ist durch den AN für die  Bauteilbemessung vorab örtlich festzustellen.
- Zwischen Innenkante des neuen Geländers und Außenkante Bodenbelag ist ein lichter Abstand von 30 mm zu berücksichtigen
- Die spätere Verbindung (verschraubt oder verschweißt) mit den  Geländersegmenten erfolgt gem. Standsicherheitsnachweis des AN und ist als Schweißverbindung einzukalkulieren.

Alle Punkte der Ausführungshinweis 0002 sind zu berücksichtigen und mit einzukalkulieren.
Menge: 270,000 St

**03.002 Füllstabgeländer, Flachstahl 40 x 10 mm - Treppenhaus 1**
*** Bezugsbeschreibung
Herstellen, Liefern und Montieren eines Treppengeländers,
als durchlaufendes Füllstabgeländer,
einschließlich Handlaufhaltern.

Das Innengeländer verläuft auf der Innenseite des Treppenauges bis einschließlich zur Wand am Austrittspodest im jeweilig obersten Obergeschoss.
Die Befestigung erfolgt seitlich an der StB-Treppenwange an Ankerplatten, nach statischer Bemessung gem. Werkplanung  des AN.

Geländerkonstruktion
- Ober- und Untergurt mit vertikalen Füllstäben
- Pfosten als verlängerte Füllstäbe
- Befestigung an Ankerplatte gem. Statik AN (Kalkulationsgrundlage: geschweißt)

Abmessungen
- Geländerhöhe: mind. 1,10 m (OK-Obergurt über VK-Stufe)
- Abstand Füllstäbe: 90 mm

Material (Gurte, Füllstäbe, Pfosten)
- Flachstahl, ca. 40 x 10 mm, S235 JR EN 10025, verschweißt

Oberfläche
- grundiert
- Endbeschichtung: Lackierung, bauseitig

Handlaufhalter/-ausleger
(gem. Werkplanung AN; Kalkulationsgrundlage)
- Stab, rund, Edelstahl 1.4301, feingeschliffen, d= ca. 10 mm, rechtwinklig gebogen für unterseitige Befestigung des Handlaufs, an  Geländerstab geschweißt
- Einbauhöhe: abhängig von OK Innen-Handlauf (850 mm OKFF)
- seitl. Auslagelänge: ca. 75 mm (so zu bemessen, daß zwischen Innenkante Handlauf und Geländerstab mind. 50 mm lichter Abstand eingehalten werden)

Alle Punkte der Ausführungshinweis 0002 sind zu berücksichtigen und mit einzukalkulieren.
Menge: 54,000 m

**03.003 Füllstabgeländer, Flachstahl 40 x 10 mm - Treppenhaus 4**
*** wie Position 03.002
im Treppenhaus 4 gem. Grundriss
Menge: 45,000 m

**03.004 Füllstabgeländer, Flachstahl 40 x 10 mm - Treppenhaus 5**
*** wie Position 03.002
im Treppenhaus 5 gem. Grundriss
Menge: 54,000 m

**03.005 Füllstabgeländer, Flachstahl 40 x 10 mm - Dachaustritt 5.OG**
*** wie Position 03.002
Einzelgeländer vor dem Dachaustritt im 5.Obergeschoss

Die Montage erfolgt in gleicher Art und Weise, jedoch auf/an neu erstelltem Beton-Podest.
Der Bodenbelag (Linoleum mit Eckschutzprofilen) weist keinen Überstand auf, der seitl. Abstand zwischen Geländer und Podest ist mit ca. 10 mm so gering wie möglich zu planen und auszuführen.

(Prinzipskizze)
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Menge: 3,500 m

**03.006 Innen-Handlauf, am Füllstabgeländer, Edelstahl, d= 42,4mm, durchlaufend**
*** Bezugsbeschreibung
Herstellen, liefern und montieren von Handläufen am Treppengeländer

Allgemein
- Einbauhöhe: OK= 850 mm (OKFF/Stufenvorderkante)
- lichter Abstand: >= 50 mm, horizontal zu Geländer

Material
- Material: Edelstahl 1.4301
- Profil: Rundrohr, d= 42,4 mm
- Oberfläche: gebürstet/feingeschliffen

Konstruktion/Verlauf
- durchlaufend am Treppengeländer
- voll umgreifbar (Ausleger unterseitig befestigt)
- Richtungsänderungen im Verlauf (Ecken/Neigungen) sind ausschließlich gerundet auszubilden
- Konstruktions- bzw. technisch erforderliche Stöße sind oberflächenbündig und glatt (ohne Versatz) auszuführen
- Schweißnähte sind zu glätten und zu verschleifen
- Schraubköpfe sind zu versenken
- Ausbildung geeigneter Verbindungen zur Aufnahme von thermischen Längenänderung
- nur korrosionsfreie Verbindungsmittel

Ab- und Anschlüsse
- am Anfang und Ende von Treppenläufen müssen Handläufe mind. 30 cm ab Treppenstufenkante horizontal/waagerecht verlängert auslaufen
- Abschlüsse am Geländer erfolgen geschlossen als  Viertel-/Kreisbogen (Ring-/Halbringausbildung)
- Wandanschlüsse erfolgen stumpf auf Stoß, bei parallelem Verlauf mit Viertelkreisbogen

Montage
- verschweißt auf Handlaufhaltern/Auslegern des Stahlgeländers

Alle Punkte der Ausführungshinweis 0002 sind zu berücksichtigen und mit einzukalkulieren.
Menge: 184,000 m

**03.007 Außen-Handlauf, wandseitig, Edelstahl, d= 42,4mm, geschossweise durchlaufend**
*** wie Position 03.006
wandseitig einschl. Auslegern an Betonwänden montiert.

Allgemein
- lichter Abstand: >= 50 mm, horizontal zu verputzter Wandoberfläche

Konstruktion/Verlauf
- geschossweise durchlaufend, inkl. Zwischenpodesten
- Ausleger aus Edelstahl, feingeschliffen, Rundmaterial d= ca. 10 mm, rechtwinklig gebogen, inklusive Abdeckrosette
- seitl. Auslagelänge: ca. 75 mm (siehe oben lichter Abstand)
- Verankerungstiefe: gem. Statik AN

Montage
- verschweißt auf wandseitigen Auslegern
- Ausleger in Betonwand eingeklebt
Menge: 291,000 m

### Titel 04 Stahl-Einzelbauteile

**04.001 Stahlpfosten, Quadratrohr, S235, 100 x 100 x 4 mm, mit Kopfplatte (Endstück)**
*** Bezugsbeschreibung
Herstellen, Liefern und Montieren von Stahlpfosten,
als kraftschlüssige Unterkonstruktion für bauseitigen Verbau,
im Innenbereich,
mit verschweißter Kopfplatte,
senkrecht und fluchtrecht ausrichten,
bodenseitig in Rohdecke verankern,
inkl. erforderlichen Verbindungsmitteln.

Stahlrofil: Quadratrohr, EN 10219
Güte: S235, verzinkt EN ISO 1461
Gewicht: ca. 11,8 kg/m
Abm.: 100 x 100 mm
Wandstärke: 4 mm
Länge: 1035 mm (inkl. Kopfplatte)

Kopfplatte: für 1-seitige Befestigung
Profil: Flachstahl, EN 10058
Güte: S235
Abm.: 100 x 200 mm
Wandstärke: 10 mm
Bohrungen: mind. 2x 14 mm (Kalkulationsgrundlage)
Befestigung: mind. 2x Bolzenanker M12 (Kalkulationsgrundlage)

Montageuntergrund: vorh. StB-Decke

(Prinzipskizze Endstück)
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Alle Verbindungsmittel korrosionsbeständig.

Ausführungsort: Informatikräume 1, 2, 3 im 1.OG gem. Grundriss
Menge: 6,000 St

**04.002 Stahlpfosten, Quadratrohr, S235, 100 x 100 x 4 mm, mit Kopfplatte (Mittelstück)**
*** wie Position 04.001
Kopfplatte: für 2-seitige Befestigung
Bohrungen: mind. 4x 14 mm (Kalkulationsgrundlage)
Befestigung: mind. 4x Bolzenanker M12 (Kalkulationsgrundlage)

(Prinzipskizze Mittelstück)
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Menge: 10,000 St

**04.003 Treppenaustritt/-podest, Stahlrahmen mit Blechbekleidung**
*** Pauschalposition
Herstellen, Liefern und Montieren eines Treppenaustritts,
als Stahlrahmenkonstruktion mit Blechbekleidung,
im Innenbereich,
bodenseitig verankert,
inkl. erforderlichen Verbindungsmitteln.

Der Austritt besteht aus 3-stufiger Treppe mit Podest. Die Unterkonstruktion ist 1-teilig aus verschweißten Quadratrohrprofilen zu fertigen. Die Befestigung erfolgt mittels Pfostenlaschen und Verschraubung in den vorhandenen Bodenbelag.
Die Blechbekleidung wird auf Tritt- und Setzstufen sowie auf der Podestfläche aufgebracht. Alle Bleche sind seitlich/umlaufend  abzukanten (ca. 40 mm), Ecken sind geschlossen bzw. verschweißt und geschliffen herzustellen. Die Blechbefestigung erfolgt mittels Senkkopf-Verschraubung in den Stahlrahmen.
Die Bleche sind unterseitig (mind. 30% der Fläche) mit Antidröhnmatte zu versehen.

Allgemein:
- Abm. gesamt: 1010 x 1500 mm
- Abm. Podest: 1010 x 1000 mm
- Podesthöhe: ca. 580 mm (örtlich aufzumessen)
- Treppenstufen: 3 Stg 190/250 mm (inkl. Podest)

Stahlrahmen
Stahlrofil: Quadratrohr, EN 10219
Güte: S235, verzinkt EN ISO 1461
Gewicht: ca. 3,3 kg/m
Abm.: 40 x 40 mm
Wandstärke: 3 mm
(geschätzte Gesamtmenge: ca. 16,0 m; Kalkulationsgrundlage)

Blechbekleidung
Profil: Struktur-/Riffelblech, gekantet
Güte: Edelstahl, 1.4301/1.4307
Stärke: ca. 2,5 mm
Rutschhemmung: R10 DIN 16165, oder besser
(geschätzte Gesamtfläche: ca. 2,5 m²; Kalkulationsgrundlage)

Montageuntergrund: vorh. Bodenaufbau (Steinzeug in Mörtelbett, im Verbund)

(Prinzipskizze Schnitt Treppenaustritt)
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
Alle Verbindungsmittel korrosionsbeständig.

Ausführungsort: Dachaustritt im 6.OG gem. Grundriss
Menge: 1,000 psch

**04.004 Wand-Handlauf, Edelstahl, d= 42,4mm, durchlaufend**
*** wie Position 03.006
wandseitig einschl. Auslegern an Beton- und KS-Mauerwerkswänden montiert.

Allgemein
- lichter Abstand: >= 50 mm, horizontal zu verputzter Wandoberfläche

Konstruktion/Verlauf
- durchlaufend, inkl. Zwischenpodest
- jeweils links und rechts (2 Handlauf-Elemente)
- Ausleger aus Edelstahl, feingeschliffen, Rundmaterial d= ca. 10 mm, rechtwinklig gebogen, inklusive Abdeckrosette
- seitl. Auslagelänge: ca. 75 mm (siehe oben lichter Abstand)
- Verankerungstiefe: gem. Statik AN

Montage
- verschweißt auf wandseitigen Auslegern
- Ausleger in Beton-/KS-Mauerwerkswand eingeklebt

Ausführungsort: Durchgang zu Treppenhaus 1 / Rampe im EG gem. Grundriss
Menge: 20,000 m

**04.005 Wand-Handlauf, Edelstahl, d= 42,4mm, l= bis 1700 mm, einzeln**
*** wie Position 03.006
Einzelelemente,
wandseitig einschl. Auslegern an Beton- und KS-Mauerwerkswänden montiert.

Allgemein
- lichter Abstand: >= 50 mm, horizontal zu verputzter Wandoberfläche
- Abwicklungslänge: bis 1700 mm

Konstruktion/Verlauf
- durchlaufend, inkl. Zwischenpodest
- Ausleger aus Edelstahl, feingeschliffen, Rundmaterial d= ca. 10 mm, rechtwinklig gebogen, inklusive Abdeckrosette
- seitl. Auslagelänge: ca. 75 mm (siehe oben lichter Abstand)
- Verankerungstiefe: gem. Statik AN

Montage
- verschweißt auf wandseitigen Auslegern
- Ausleger in Beton-/KS-Mauerwerkswand eingeklebt

Ausführungsort: Durchgänge zum Forum im EG gem. Grundriss
Menge: 4,000 St

### Titel 05 Stahl-Glas-Vordach

**Ausführungsbeschreibung 3 AUSFÜHRUNGSHINWEIS: Stahlträger Vordach**
*AUSFÜHRUNGSHINWEIS: Stahlträger Vordach*
Die Ausführung erfolgt anhand der freigegebenen Werkplanung des AN, auf Grundlage der Vorgaben des beigelegten Standsicherheitsnachweises sowie der Architektenpläne. Der Planungsstand ist im Zuge der Vorabstimmung zur Ausarbeitung der Werkplanung des AN weiter mit dem AG zu detailieren.

Alle Stahlbauteile sind in der Stahlgüte S 235 JR+AR gem. EN 10055 und korrosionsgeschützt gem. DIN EN ISO 12944 zu liefern, Einzel-/Verbindungsteile sind nach DIN EN ISO 1461 feuerverzinkt und Verbindungsmittel korrosionsfrei auszuführen,
für Befestigungsanker sind nur bauaufsichtlich zugelassene Dübel/Bolzenanker gem. Statik zu verwenden.
(Dies ist in den jeweiligen Positionen zu berücksichtigen und mit einzukalkulieren)

Notwendige Montagehilfen oder Arbeitsgerüste sind in den EP der Montageposition wie beschrieben zu berücksichtigen.

Die Stahlträgermontage erfolgt wandseitig mit thermischen Trennelement zwischen Ankerplatte und Untergrund.

Die Montage der Stahlunterkonstruktion ist als separate Ausführungsmaßnahme vorgesehen. Nach erfolgter Installation findet ein Schnittstellenwechsel statt. Bauseitig soll hier im Anschluss die Blechverkleidung des durchlaufenden Fassadenbands an die durchdringenden Stahlträger eingemessen bzw. angepaßt werden.

Durch den AN sind sämtliche Maße vor der Fertigung bzw. Ausführung auf der Baustelle zu prüfen.

**05.001 Stahlträger, T140, S235, C3, RAL 7039, Steglochung d=60mm, l= ca. 1600 mm**
T-Stahlprofil herstellen und liefern,
als bearbeitetes Werkstück,
mit Steglochung,
schräg geschnittener Steg-Unterkante und Endstücken,
verschweißte Anker- und Kopfplatte,
Montagebohrungen für Glasleiste und Rinnenhaken,
Korrosionsschutzbeschichtung,
Farbbeschichtung.

Stahlprofil: T 140, EN 10055, rundkantig
Güte: S235
Gewicht: ca. 31,3 kg/m

Profillänge: ca. 1600 mm
Abm.: 140 x 140 x 15 mm
Höhe Vorderseite: 110 mm
Höhe Ankerseite: 140 mm
Steg-Unterkante: schräg in Längsrichtung, ca. 2%
Steg-Lochung: r= 30 mm, 9 Stück
Lochabstand: e=150 mm, 50 mm von Unterkante Steg (Mittelpunkt)
Schutzbeschicht.: C3, lang, DIN EN ISO 12944, Schichtdicke: 200 μm
Oberflächenbeschicht.: RAL 7039, quarzgrau bzw. nach Wahl des AG

Durch die schräge Steg-Unterkante und anschließend  waagerechten Ausrichtung/Montage soll sich das erforderliche Dachflächengefälle konstruktiv ergeben.

Ankerplatte (gem. Statik)
- Wandanschluss (Rückseite)
- mit T-Stahlprofil verschweißt gem. Statik
- b x h x t: ca. 260x180x10 mm
- Bohrungen: 4x 18 mm (Verankerung)

(Skizze gem. Statik)
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
Kopfplatte
- Profilabschluss (Vorderseite)
- mit T-Stahlprofil verschweißt
- b x h x t: ca. 100x110x10 mm
- Bohrungen: 4x 6 mm (Kalkulationsgrundlage für Befestigung von Rinnenhaken u. Abdeckblech)

Die Angaben des Ausführungshinweises 0003 sind zu berücksichtigen.
Menge: 7,000 St

**05.002 Thermisches Trennelement Ankerplatte, ca. 0,09 W/mK, 260x180 mm, d= 10 mm**
Herstellen und Liefern von thermischem Trennelement,
für statisch tragende Wandkonsolen,
als bearbeitetes Werkstück,
mit Montagebohrungen für Verankerungsbolzen.

- Wärmeleitfähigkeit: ca. 0,09 W/mK DIN EN 12664
- b x h: ca. 260x180 mm
- Dicke: 10 mm
- Bohrungen: 4x 18 mm (Verankerung)

(Skizze gem. Statik)
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
Die Angaben des Ausführungshinweises 0003 sind zu berücksichtigen.
Menge: 7,000 St

**05.003 Montage Stahl-Unterkonstruktion**
*** Pauschalposition
Montieren der Stahl-Unterkonstruktion des Vordachs,
gem. den Vorgaben der beiliegenden Statik,
sowie nach Werkplanung des AN im Haupteingangsbereich.

Arbeitshöhe: bis ca. 3,50 m über OK-Gelände
Untergrund: StB-Bodenplatte, Asphaltbelag; ca. 2% Gefälle

Einmessen der genauen Positionen der Verankerungspunkte im Stahlbetonsturz, Anlegen der erforderlichen Bohrungen für Bolzenanker, höhengerechte Montage der vorgefertigten Stahlträger.

Die Angaben des Ausführungshinweises 0003 sind zu berücksichtigen.
Menge: 1,000 psch

*Hinweis: [VERGLASUNG]*

**05.004 Glasscheibe, VSG 44.2, TVG, ca. 700 x 1450 x 8 mm**
Liefern und Montieren von Glasscheibe,
als bruchsichere Vordach-Verglasung,
Überkopfverglasung DIN 18008-1,
für die Montage mit Glasklemmleiste auf Stahlträger,
nach Planvorgabe und abgestimmter Werkplanung des AN

Form: rechteckig
Abmessung: ca. 700 x 1450 mm

(Das genaue Maß fällt etwas geringer aus und ist im Zuge der Werkplanung festzulegen)

Glasart: VSG, aus TVG DIN EN 1863-1, transparent/klar
Glasstärke: 8 mm
Glasaufbau: 44.2 bzw. 8.76; 2x 4 mm TVG, innenliegende PVB-Folie d= ca. 0,76 mm
Kanten: gesäumt, gerade und gleichmäßig

Die Angaben des Ausführungshinweises sind zu berücksichtigen.
Menge: 6,000 St

**05.005 Glasklemmleiste, 2-teilig, Alu, RAL 7039, l= ca. 1450 mm, b= ca. 65 mm**
Liefern und Montieren einer Glasklemmleiste,
zur Befestigung der vorbeschriebenen VSG-Glasscheiben,
Überkopfverglasung DIN 18008-1,
wasserdicht, spannungsfrei,
2-teilig, für die Montage auf Stahlträger,
passgenau ablängen,
nach Vorgabe Architektenplan sowie abgestimmter Werkplanung des AN verlegen.

Bauteil: Glasklemmleiste
Elemente: EPDM-Auflage, 2-teiliges Klemmprofil mit EPDM-Dichtungen, Abdeckprofil
Material: Alu, korrosionsbeständig
Oberfläche: pulverbeschichtet, RAL 7039, bzw. nach Wahl des AG (Abdeckprofil)
Einzellänge: ca. 1450 mm
Breite: ca. 65 mm
Glasstärke: 6-12 mm

- einschlielich 2x Abdeckung für Profil-Abschlüsse vorne und hinten
- 2x Blind-/Füllprofil für die Außenseiten links und rechts

Die Angaben des Ausführungshinweises sind zu berücksichtigen.
Menge: 7,000 St

*Hinweis: [KLEMPNER-/BLECHARBEITEN]*

**05.006 Wandanschluss - Winkelprofil, Alu, RAL 7039, 50/50 mm, d= > 1,5 mm**
Liefern und Montieren von Wandanschlussprofil,
als regendichter Übergang zur aufgeh. Fassade,
im bewitterten Außenbereich,
Aluminium-Winkel pulverbeschichtet,
mit unterseitigem Ausschnitt für Glasleisteneinpassung,
mit Dichtunterlage, Dichtband und Montagebohrungen,
passgenau ablängen,
durchlaufend auf Vordach am Wandanschluss verlegen.

Bauteil: Wandanschlussprofil
Elemente: EPDM Dichtauf-/Unterlage, vorgebohrtes Winkelprofil, Kompressionsdichtband
Profil: gleichschenklig, 50/50 mm
Stärke: > 1,5 mm
Material: Alu, korrosionsbeständig
Oberfläche: pulverbeschichtet, RAL 7039, bzw. nach Wahl des AG
Anschlussfuge: b= ca. 10 mm

- bei Einzelteilen sind Steckprofile für Stoßübergänge im gleichen Farbton mit einzukalkulieren
- die Befestigung erfolgt durch Verschraubung in unteres Glasklemmleistenteil
- die Wandanschlussfuge ist mittels Kompressionsdichtband schlagregendicht auszubilden

Die Angaben des Ausführungshinweises sind zu berücksichtigen.
Menge: 5,000 m

**05.007 Wandanschluss - Sockelprofil, Alu, RAL 7039, h= ca. 150 mm**
Liefern und Montieren von Sockelprofil,
zur regendichten Ausbildung des aufgeh. Wandanschlusses,
im bewitterten Außenbereich,
Alublech, mehrfach gekantet, mit Montagebohrungen,
durchlaufend auf der Fassadenaußenseite am Wandanschluss verlegen und befestigen.

Bauteil: Sockelprofil
Elemente: Blechprofil, mind. 4-fach gekantet, vorgebohrt
Material: Alu, korrosionsbeständig
Blechstärke: 1,0 mm
Abgew. Länge: bis 250 mm (Querschnitt)
Oberfläche: pulverbeschichtet, RAL 7039, bzw. nach Wahl des AG (Abdeckprofil)
Gesamthöhe: ca. 150 mm

- bei Einzelteilen sind Steckprofile für Stoßübergänge im gleichen Farbton mit einzukalkulieren
- die Befestigung erfolgt durch Verschraubung in die Riemchenfassade
- Schraubenköpfe sind mit Abdeckkappen im im gleichen Farbton zu versehen
- die obere Anschlussfuge ist wind- und regendicht (witterungsbeständig) mit für den Außenfassadenbereich geeigneter Abdichtmasse zu versiegeln (separate Position)

Die Angaben des Ausführungshinweises sind zu berücksichtigen.
Menge: 5,000 m

**05.008 Fugen verschließen und abdichten**
Anschluss- oder Übergangsfugen verschließen,
im bewitterten Außenbereich,
witterungsbeständig, wind- und regendicht,
Abdichtung mit elastischem, spritzbarem Fugendichtstoff; gleichmäßig und glatt abziehen

Fugenbreite: bis ca. 15 mm
Farbton: ähnlich RAL 7039 bzw. nach Wahl des AG

Bereiche:
- Oberseite Sockelleiste an Außenfassade
- Übergänge/Durchdringungen von Blechbauteilen

Die aktuell gültigen Merkblätter Nr. 2, 9, 22 und 27 des Industrieverbands Dichtstoffe e.V. sind ein zu halten und an zu wenden, Fugenfarben spritzbarer Dichtstoffe sind vor der Ausführung mit dem AG abzustimmen.
Menge: 15,000 m

**05.009 Kastenrinne, Alu, RAL 7039, NW85**
Liefern und Montieren einer Kastenrinne,
zur Abführung des Regenwassers,
aus Aluminium, inkl. Rinnenhaken, sowie allen notwendigen korrosionsfreien Befestigungs- und  Verbindungsmitteln.

Bauteil: Regenrinne
Typ: Kastenform
Nennmaß: NW85
Material: Aluminium/Aluminium-Legierung
Oberfläche: pulverbeschichtet
Farbe: RAL 7039 quarzgrau bzw. nach Wahl AG
Gefälle: >=0,5%, einseitig
Montageuntergrund: Kopfplatte Stahlträger (T140), d= 10 mm

Ablaufstutzen: 1 Stk, auf DN 60
Endstücke: 2 Stk

- all Komponenten im Sichtbereich (z.B. Rinnenhaken o.ä.) sind in o.g. Oberflächenbeschichtung und Farbton herzustellen
- nicht zu vermeidende Schraubköpfe im Sichtbereich sind mit Abdeckkappen in o.g. Farbton zu versehen

Die Angaben des Ausführungshinweises sind zu berücksichtigen.
Menge: 5,000 m

**05.010 Abdeckblech/Stirnbekleidung, mehrfach gekantet, Alu, RAL 7039, h= ca. 170 mm**
Herstellen, Liefern und Montieren einer Blech-Abdeckung,
als mehrfach abgekantete Blechbekleidung der Dachstirnseite,
aus Aluminium, inkl. Unter-/Tragkonstruktion,
zur Montage an Stahlträger-Kopfplatte,
verdeckte Befestigung (ohne sichtbare Schraubköpfe o.ä.),
inkl. sowie allen notwendigen korrosionsfreien Befestigungs- und  Verbindungsmitteln.

Bauteil: Abdeckblech
Typ: Blech, mehrfach gekantet (mind. 3-fach)
Material: Aluminium/Aluminium-Legierung korrosionsbeständig
Blechstärke: 1 mm
Sichthöhe: 170 mm (frontal)
Abgew. Länge: bis 300 mm
Oberfläche: pulverbeschichtet
Farbe: RAL 7039 quarzgrau bzw. nach Wahl AG

Montageuntergrund: Kopfplatte Stahlträger (T140), d= 10 mm

Die Unter-/Tragkonstruktion und die Befestigung ist im Zuge der Werkplanung durch den AN auszuarbeiten und zu detaillieren.

(Entwurfsskizze Vorderkante Dach)
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
Primäres gestalterisches Ziel ist die fluchtgerechte Fortführung des Fassadenbands ("Fassadenblech" gem. Plan) und sekundär die Abdeckung der schrägverlaufenden Regenrinne.

- bei Einzelteilen sind Steckprofile für Stoßübergänge im gleichen Farbton mit einzukalkulieren
- all Komponenten im Sichtbereich (z.B. Haltebügel, Ausleger o.ä.) sind in o.g. Oberflächenbeschichtung und Farbton herzustellen
- nicht zu vermeidende Schraubköpfe im Sichtbereich sind mit Abdeckkappen in o.g. Farbton zu versehen

Die Angaben des Ausführungshinweises sind zu berücksichtigen.
Menge: 5,000 m

**05.011 Rinnenlaubschutz, für Kastenrinne NW85, flach**
Liefern und Montieren eines Laubschutzes,
zum Einbau in vorbeschriebene Kastenrinne NW85,
als werksgefertigtes Lochblechprofil,
Ausführung gem. Herstellervorgabe.

Bauteil: Laubschutzeinsatz für Kastenrinne
Material: Metall, korrosionsbeständig
Typ: Lochblech, Oberseite flach, werksgefertigt
Oberfläche: blank, ohne Beschichtung

Die Angaben des Ausführungshinweises sind zu berücksichtigen.
Menge: 5,000 m

**05.012 Fallrohr - Alu, RAL 7039, rund, DN60**
*** Bezugsbeschreibung
Liefern und montieren von Fallrohrleitung,
aus Aluminium,
Anschließen der Regenrinne des Vordachs,
horizontal mit Gefälle und vertikal verziehen,
inkl. Rohrschellen und allen erforderlichen Befestigungs- und Verbindungsteilen.

Bauteil: Fallrohr
Material: Aluminium, Rundrohr
Oberfläche: pulverbeschichtet
Farbe: RAL 7039 quarzgrau bzw. nach Wahl AG
Nennmaß: DN60

Montageuntergrund: Außenwand (KS-Mauerwerk + WDVS + Klinkerriemchen)

Die Angaben des Ausführungshinweises sind zu berücksichtigen.
Menge: 5,000 m

**05.013 Fallrohr - Alu, RAL 7039, rund, DN60, Bogenstück**
*** wie Position 05.012
Bauteil: Fallrohr-Bogenstück
Menge: 4,000 St

**05.014 Standrohr - Alu, RAL 7039, rund, DN60, l= 1000 mm**
*** wie Position 05.012
als Standrohr mit Reinigungsöffnung,
für den fachgerechten Anschluss Regenwasserentwässerung des Vordachs an bauseits erstellte Grundleitung.

Länge: 1000 mm
Menge: 1,000 St

### Titel 06 Stundenlohnarbeiten

*Hinweis: HINWEIS: Stundenlohnarbeiten*
Stundenlohnarbeiten stellen keine pauschale Vertrags- und Vergütungsgrundlage für zusätzliche, nicht spezifizierte oder in diesem LV aufgeführte Leistungen dar. Leistungen dieser Art sind über Nachtragsstellung zu erfassen und abzurechnen, insbesondere wenn für auszuführende Arbeiten zusätzlicher Aufwand außer dem Stundenlohn (wie z.B. zusätzl. Material, Gerät oder dergleichen) erforderlich wird.

- Stundenlohnarbeiten dürfen nur auf Anweisung, bzw. nach Freigabe des Auftraggebers oder eines Bevollmächtigten ausgeführt werden.

- Stundenlohnarbeiten werden generell nur bei unvorhergesehenen und mengenmäßig nicht erfassbaren Leistungen ausgeführt.

- Stundenlohnarbeiten können nur dann vergütet werden, wenn sie als solche vor ihrem Beginn ausdrücklich vereinbart worden sind.

- Die vom Auftragnehmer bzw. seinem Bevollmächtigten unterschriebenen Stundenlohnarbeiten müssen für jeden Kalendertag getrennt ausgestellt sein und sind der Bauleitung in doppelter Ausfertigung zur Anerkennung vorzulegen.

- Nachträglich bzw. rückwirkend eingereichte Stundenlohnberichte werden nicht anerkannt.

- Mit der Unterzeichnung der Stundenlohnberichte erklärt die Bauleitung lediglich, dass die Arbeiten erbracht worden sind. Ergibt eine spätere Nachprüfung, dass diese Leistungen im Auftrag enthalten sind und über Einheitspreise abgerechnet werden können, werden sie nicht als Stundenlohnarbeiten vergütet.

- Der Stundenverrechnungssatz gilt unabhängig von der Anzahl der abgerechneten Stunden.

**06.001 Facharbeiter**
Lohnstundenverrechnungssatz eines Facharbeiters, zum Nachweis
Menge: 10,000 Std

**06.002 Helfer**
Lohnstundenverrechnungssatz eines Helfers, zum Nachweis
Menge: 10,000 Std
